# Muster-Leistungsbeschreibung
Leistungsbeschreibung (GAEB 90, DA81)
Währung: EUR

## WP Floor 2230
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Vorbemerkungen Industrieböden

Die folgende Musterleistungsbeschreibung ist für
die Verwendung in Industrie-, Lager und
Produktionshallen erarbeitet worden und bezieht
sich nicht auf Wohn- und Aufenthaltsräume.

Die angegebenen Verarbeitungshinweise, Werkzeuge
und Verbrauchsangaben können nur als Empfehlung,
die auf eine langjährige Applikationserfahrung
beruhen, angenommen werden und müssen ggfs. den
örtlichen Gegebenheiten angepasst werden.
Die Eignung dieses Systemes ist vom Auftraggeber
und Auftragnehmer vor Ort zu prüfen.

Bodenflächen unterliegen einem nutzungsbedingten
Verschleiß. Die Lebensdauer hängt dem entsprechend
im wesentlichen von der individuellen Nutzung ab.
Um den nutzungsbedingten Verschleiß zu reduzieren
und die Lebensdauer zu verlängern, sind
Bodenflächen einer Grund- und Unterhaltspflege zu
unterziehen. Weitere Hinweise entnehmen Sie bitte
den Remmers Reinigungs- und Pflegehinweisen für
Bodenbeschichtungssysteme.

Da die Viskosität von Beschichtungsstoffen
temperaturabhänig ist, ist die resultierende
Oberflächenstruktur der Strukturbeschichtung
stark abhängig von den Baustellenbedingungen sowie
der Verarbeitung und liegt somit außerhalb der
Produkthaftung.

*Hinweis*
Thermisch belastete Flächen

Hinweis: Der folgende Aufbau ist chemisch, mechanisch
und thermisch beständig. Das System ist kurzzeitig
heißwasserbeständig bis 90°C (s. PG AIV N). Eine
regelmäßige oder längere thermische Beanspruchung >
40-60°C ist auszuschließen.

**00001.0001 Baustelle einrichten einschließlich Geräte**
Baustelle einrichten, An- und Abfuhr
aller benötigten Materialien, Geräte und
Maschinen. Räumen der Baustelle und
Wiederherstellung aller benutzten
Flächen in den ursprünglichen Zustand
einschließlich notwendiger
Zwischenreinigung.
Einheit: h

**00001.0002 Abklebearbeiten**
Zum Schutz vor Verschmutzungen sind
Türen, Fenster, Fußleisten, Maschinenfundamente,
Regale, Einrichtungsgegenstände mit geeignetem
Klebeband und Folie zu schützen.
Einheit: h

**00001.0003 Untergrunduntersuchung und -prüfung**
Zur Untersuchung sind u.a. durchzuführen:

a) visuell, auf Verschmutzungen, Absandungen und
Risse
b) Abklopfen auf Hohlstellen und Gefügelockerungen
c) Messen der Druck- und Haftzugfestigkeiten
d) Messen des Feuchtigkeitsgehaltes

Zusätzliche Arbeiten, wie z. B. das Ausbessern von
Fehl- und Schadstellen, beschädigten Kanten, das
Verfüllen von Rissen im Untergrund oder das
Arbeiten unter erschwerten Bedingungen
(Hindernisse, Nachtarbeit etc.) sind vor Beginn
der Arbeiten durch das ausführende Unternehmen vor
Ort zu beurteilen und ggfs. in das Angebot mit
aufzunehmen.
Einheit: m2

**00001.0004 Vorbehandlung mit geeigneten Mitteln, vorzugsw. mittels Strahlen**
Untergrundvorbehandlung mit geeigneten
Mitteln, vorzugsweise mittels
Stahlkugelstrahlverfahren, zur Erzielung
eines tragfähigen, sauberen und
tragfähigen Untergrundes, frei von
haftungsmindernden Schichten.
Mittels Industriestaubsauger ist der
Untergrund staubfrei herzustellen. Der
Untergrund muss nach der
Untergrundvorbehandlung zur Beschichtung
geeignet sein.
Einheit: m2

**00001.0005 Grundierung mit transparentem, lösemittelfreien 2-K EP-Bindemittel (MT)**
Liefern und Herstellen einer porenfüllenden
Grundierung mit einem nonylphenol-,
lösemittel- und weichmacherfreien
2-K EP-Bindemittel.
Für Verarbeitungen an lotrechten bzw.
geneigten Flächen können den Bindemitteln
ein Stellmittel WHG TX, mit einem Anteil von
bis zu 6,0 % bez. auf das Bindemittel zugegeben
werden.
gewähltes Produkt oder gleichwertig:
Remmers Epoxy MT 100
Farbton: transparent

Verbrauch:
Verbrauch:
mind. 0,30 - 0,50 kg/m² Remmers Epoxy MT 100 <0936>
(je nach Saugfähigkeit/Porosität des Untergrundes)
bis ca. 6,0 % Remmers WHG TX  <1221>
evtl. ca. 2-12 g anteilig zur o. g. Menge Grundierharz
Remmers WHG TX <1221>
Einheit: m2

**00001.0006 Grundierung mit transparentem, lösemittelfreien 2-K EP-Bindemittel (MT)**
Liefern und Herstellen einer porenfüllenden
Grundierung mit einem nonylphenol-,
lösemittel- und weichmacherfreien
2-K EP-Bindemittel.
Für Verarbeitungen an lotrechten bzw.
geneigten Flächen können den Bindemitteln
ein Stellmittel WHG TX, mit einem Anteil von
bis zu 6,0 % bez. auf das Bindemittel zugegeben
werden.
gewähltes Produkt oder gleichwertig:
Remmers Epoxy MT 100
Farbton: transparent

Verbrauch:
Verbrauch:
mind. 0,30 - 0,50 kg/m² Remmers Epoxy MT 100 <0936>
(je nach Saugfähigkeit/Porosität des Untergrundes)
bis ca. 6,0 % Remmers WHG TX  <1221>
evtl. ca. 2-12 g anteilig zur o. g. Menge Grundierharz
Remmers WHG TX <1221>
Einheit: m2

**00001.0007 Abdichten von Innenecken, Fugen und Durchdringungen mit Fugenband Tape VF**
Innenecken, Fugen und Durchdringungen mit
dem hochwertigen, vliesbeschichtetem
Premium-Dichtband auf NBR Kautschuk-Basis, Remmers Tape
VF, verstärken.
Fugenband VF 120 (Fugenband 120 mm)
Fugenband VF 75 EC (Außenecke)
Fugenband VF 100 IC (Innenecke)
Tape VF 350 350mm x 350mm (Manschette)
Als Klebe- und Fixierschicht wird eine Mischung aus
Epoxy MT 100 + ca. 3% WHG verwendet.
Der Einbau erfolgt frisch-in-frisch.
Hohllagen und Ansätze sind zu verhindern.
Angabe der einzelnen VF-Produkte:

________________________________________

________________________________________

Verbrauch:
1x psch Remmers Tape VF Produktserie <5071>
Einheit: St

**00001.0008 Rissüberbrückende Zwischenschicht**
Beschichten der vorbereiteten Flächen,
nach klebfreiem Erhärten der vorangegangenen
Schicht, mit Remmers PUR Base WPM, einem
lösemittelfreien, rissüberbrückenden,
zweikomponentigen Polyurethanharz. Das Material
wird in geeigneter Weise, z. B. mit einem
gezahnten Gummischieber, Glätt- oder Zahnkelle
gleichmäßig bahnenweise auf der Fläche verteilt.

Für Verarbeitungen an lotrechten bzw.
geneigten Flächen können dem PU-Bindemittel geeignete
Stellmittel Remmers WHG TX zugegeben werden.

Hinweis:
Gemäß Herstellerrichtlinie in Verbindung
mit der AbP "P 13895 / 24-717" als PUR-Abdichtung
im Verbund in Kombination mit einer Nutzschicht (AiV
N).
Der Verwendungsbereich bezieht sich auf
Beanspruchungsklassen A, B & C.
Dies entspricht den Wassereinwirkungsklassen W2-I und
W3-I gemäß DIN 18534-1.

Die angegebenen ungefähren Verbrauchsmengen beziehen
sich auf glatte egalisierte Untergründe.

Verbrauch:
2 Arbeitsgänge mit
mind. 1,8 kg/m² Remmers PUR Base WPM <6065>
(Farbton nach Wahl des Auftraggebers)
Anteilige Zugabe Stellmittel:
ca. 4% WHG TX
Einheit: m2

**00001.0009 Abgestellter Detailanschluss mittels abgestellter Hohl-/Dreieckskehle (Colorquarz)**
In allen innenliegenden Kanten sind Hohlkehlen
einzubauen. Dazu wird in diesen Bereichen ein
geeigneter Dämmstreifen (z.B. Styropor) fixiert,
um ein Abreissen der Hohlkehle von der aufgehenden
Wand zu vermeiden.

Einbau einer geeigneten Hohlkehle als
flüssigkeitsdichter
Boden-Wandanschluss.
Dabei werden zunächst die Haftflächen mit Epoxy MT
100,
einem lösemittelfreien, transparenten, mechanisch
hoch belastbaren, untergrundtoleranten,
zweikomponentigen Epoxidharz grundiert. In die noch
frische Grundierung wird
ein Mörtel bestehend aus 1 Gewichtsteil Epoxy MT 100
und 10 Gewichtsteilen einer speziellen
Colorquarz-Sieblinie eingebracht -
(Zubereitungsvorschlag: Ceramix 03 & Ceramix 07 - MV
1:1)
und mittels geeigneter Kelle in der entsprechenden
Form abgezogen und geglättet.

Nach Erhärten wird der Dämmstreifen hinter der
Hohlkehle entfernt.Anschließend wird durch den
Einbau von Albon Rundschnur die richtige
Fugentiefe eingestellt. Verfugung der
Wandanschlussfuge mit  Multisil NUW, nach
Grundierung mit  Unterwasserprimer.

Verbrauch:
Verbrauch für die Grundierung:
0,3 - 0,5 kg/m² Remmers Epoxy MT 100 <0936>
Verbrauch für die Hohlkehle mit Schenkellänge von 5
cm:
ca. 0,2 - 0,25 kg/lfd.m Remmers Epoxy MT 100<0936>
ca. 2,0 bis 2,5 kg/lfd. m Colorquarz-Sieblinie
(Farbton nach Wahl des AG)
Einheit: lfm

**00001.0010 Einstreuschicht mit einem transp. 2K EP**
*** Grundposition ZZ 001.0
Beschichten der vorbereiteten Flächen
mit einem Verlaufspachtel, bestehend aus
1 Gewichtsteil Remmers Epoxy ST 100,
einem lösemittelfreien, transparenten,
mechanisch hoch belastbaren,
zweikomponentigen Epoxydharz und bis zu
1  Gewichtsteil Remmers Selectmix 01/03
(Körnung 0,09-0,25 mm). Das
Material wird in geeigneter Weise, z. B.
Mit einem gezahnten Gummischieber,
Glätt- oder Zahnkelle auf der Fläche
verteilt und sofort im Anschluss mit
einer Stachewalze intensiv
durchgearbeitet.

Verbrauch:
ca. 1,00 kg/m² Epoxy ST 100 <1160>
Mischung im Verhältnis 1:1
ca. 1,00 kg/m² Remmers Quarz 01/03 DF <4405>
Einheit: m2

**00001.0011 Einstreuschicht mit einem unpigmentierten 2K PUR Bindemittel**
*** Wahlposition ZZ 001.1
Beschichten der vorbereiteten Flächen, nach
klebfreiem Erhärten der vorangegangenen
Schicht, mit PUR Base WPM, einem
lösemittelfreien, risssüberbrückenden
Polyurethanharz Das Material wird in geeigneter
Weise, z. B. mit einem gezahnten Gummischieber,
Glätt- oder Zahnkelle auf der Fläche verteilt und
kann evtl. im Anschluss mit einer Stachewalze/PUR-Rolle
druckfrei nachgerollt werden.

Nach entsprechender Liegezeit (temperaturabhängig)
wird die noch frische Schicht dann vollsatt abgestreut
.
mit Remmers Color-Quarz. Nach Erhärten wird der nicht
eingebundene Quarzsandüberschuss entfernt.

Hinweis: Die Einstreuschicht auf PUR-Basis ist nicht
Bestandteil der Allgemein bauaufsichtlichen Prüfung!

Verbrauch:
ca. 1,0 bis 1,2 kg/m² Remmers PUR Base WPM <6065>
Einheit: m2

*Hinweis*
Hinweis - nicht Bestandteil AbP

Hinweis: Die vorangegangene Position ist nicht
Bestandteil der Allgemein bauaufsichtlichen Prüfung!

**00001.0012 Vollsatte Einstreuung mit colorierten Quarzsand**
Nach entsprechender Liegezeit
(temperaturabhängig) wird die noch
frische Schicht vollsatt abgestreut mit
Remmers Ceramix 07. Nach Erhärten
wird der nicht eingebundene
Überschuss mittels hartem Besen
entfernt.

Verbrauch:
mind. 6,00 kg/m² Remmers Ceramix 07
(gemäß Farbtonkarte) <6650-6652>
Einheit: m2

**00001.0013 Kopfversiegelung mit einem transp. 2K EP Bindemittel auf CQ07**
*** Grundposition ZZ 002.0
Versiegelung der abgestreuten
Basisschicht mit  Epoxy BH 100,
einem lösemittelfreien, transparenten,
mechanisch hoch belastbaren,
zweikomponentigen Epoxydharz. Das
Material wird in geeigneter Weise,
z. B. mit einem Gummischieber stramm
über die herausstehenden
Colorquarzspitzen abgezogen und sofort
im Anschluss mit einem Farbroller
sorgfältig nachgerollt.

Verbrauch:
mind. 0,70-0,80 kg/m²  Epoxy BH 100 <0905>
 (in Abhängigkeit der Einstreuung)
Einheit: m2

**00001.0014 Kopfversiegelung mit einem vergilbungsarm. 2K EP Bindemittel auf (CQ07)**
*** Wahlposition ZZ 002.1
Versiegelung der abgestreuten
Basisschicht mit Remmers Epoxy UV 100,
einem lösemittelfreien, transparenten,
vergilbungsarmen, mechanisch
belastbaren, zweikomponentigen
Epoxydharz. Das Material wird in
geeigneter Weise, z. B. mit einem
Gummischieber stramm
über die herausstehenden
Ceramixspitzen abgezogen und sofort
im Anschluss mit einem Farbroller
sorgfältig nachgerollt

Verbrauch:
mind. 0,50-0,70 kg/m² Remmers Epoxy UV 100
<6344> (in Abhängigkeit der Einstreuung)
Einheit: m2

*Hinweis*
Hinweis - nicht Bestandteil AbP

Hinweis: Die vorangegangene Position ist nicht
Bestandteil der Allgemein bauaufsichtlichen Prüfung!
